# Erweiterungsbau Nahetal-Schule 2025
Leistungsbeschreibung (GAEB DA XML 3.3, DA81)
Projekt: 620-1...
Währung: EUR
Vergabeart: Beschränkte Ausschreibung
Ausführungsbeginn: 21.09.2026
Erstellt mit: GXML Toolbox V3.3 R20220330, ORCA AVA 27 27.00.00, 09.07.2026

## Allgemeine Beschreibung:
Allgemeine Beschreibung:

Bauherr:
Kreisverwaltung Birkenfeld
vertreten durch Landrat Miroslaw Kowalski
Schneewiesenstraße 25
55765 Birkenfeld

Lage der Baustelle:
Auf der Bein 7
55743 Idar-Oberstein

Lage der Baustelle

Die Nahetal-Schule ist Teil des Schulzentrums "Auf der Bein" in Ortsrandlage. Dort befinden sich außerdem ein Gymnasium, eine Grundschule sowie zwei Sporthallen.
Die Parzellen 4/25 in Flur 5 der Gemarkung Weierbach mit dem aufstehenden Schulgebäude, befindet sich im Eigentum des Nationalparklandkreises Birkenfeld.
Die Erschließung erfolgt über die Gemeindestraße Auf der Bein.
Die Zufahrt zur Baustelle erfolgt über das Schulgelände.
Vor Abgabe des Angebotes wird Empfohlen die Örtlichkeiten und das bestehende Umfeld  durch den AN zu besichtigen.

Schulbertieb

Die angrenzenden bzw. darunterliegenden Schulgebäude sind während den Bauarbeiten in Betrieb.
In den Schulpausen ist in Kreuzungsbereichen Schüler/ Baustelle kein Baustellenfahrzeugverkehr zulässig.
Die Anlieferung und Taktung im Zuge der Arbeiten ist hierauf abzustimmen.

Baubeschreibung Neubau Konstruktion und Gestaltung
Der Nationalparklandkreis Birkenfeld plant eine Baumaßnahme an der Nahetal-Schule, Schule mit dem Förderschwerpunkt Lernen in Idar-Oberstein. Im Objekt ist darüber hinaus eine Schule mit dem Förderschwerpunkt Sprache untergebracht. Das bestehende Gebäude wurde im Jahr 1983 errichtet und ist mittlerweile an seine Kapazitätsgrenzen gestoßen. Bereits im Jahr 2021 wurde als Akutmaßnahme eine provisorische Containeranlage mit insgesamt drei Unterrichtsräumen errichtet. Die Prognose geht zu immer steigenden Schülerzahlen, es muss dringend Abhilfe, durch die Herstellung von neuen Räumlichkeiten, geschaffen werden.

Das neue Gebäude wurde eingeschossig, nicht unterkellert, mit Flachdach geplant. Alle Räumlichkeiten sind ebenerdig über entsprechend breite Türöffnungen erreichbar. Eine eigene Sanitäreinheit im Gebäude mit einer behindertengerechten Toilette tragen weiterhin den Anforderungen an die Barrierefreiheit Genüge.
Die vorgesehene Raumaufteilung sowie Stellung auf dem Grundstück ist den beigefügten Grundrissplänen im M 1:200 zu entnehmen.
Geplant ist eine Holzrahmenbauweise mit leichten Trennwänden und dadurch einem Maximum an Flexibilität, einhergehend mit der entsprechenden Nachhaltigkeit.
Die Erfüllung der, im jeweils gültigen Gebäudeenergiegesetz (GEG), geforderten Standards, d. h. der geforderte Einsatz von regenerativer Energie in Verbindung mit Bauteildämmung, Anlagentechnik und sommerlichem Wärmeschutz finden in der Planung Berücksichtigung.
Der Entwurf sieht bei einem umbauten Raum von 4.245,85 cbm eine BGF von 832,52 qm vor.

Verkehrsverhältnisse auf der Baustelle

Die Baustelle ist über die vorgenannte überörtliche Gemeindestraße "Auf der Bein" zu erreichen. In unmittelbarer Umgebung  sind Lager- und Stellflächen begrenzt vorhanden und in Abstimmung mit der Bauleitung nutzbar. Benutzte Flächen müssen wieder sauber in den Ursprungszustand hergestellt werden.

Lage, Art, Anschlusswert und Bedingungen für das Überlassen von Anschlüssen

Anschlüsse für  Wasser, Energie und Abwasser sind auf der Grundstück vorhanden. Die Anschlüsse müssen gesondert gesichert werden und sind vor Beschädigung zu schützen.
Baustrom: Anschlussmöglichkeit steht in direkter Umgebung zur Verfügung. Der  Baustromverteiler  wird bauseits gestellt.

Arbeitnehmer

Aus Sicherheitsgründen verpflichtet sich der AN die Kommunikation der auf der Baustelle gewerblich Tätigen mit dem AG jederzeit in deutscher Sprache sicherzustellen.

Bauleitung

Die Bauoberleitung entsprechend HOAI und die örtliche Bauüberwachung werden vom AG beauftragt.
Der AN hat bei Angebotsabgabe einen verantwortlichen örtlichen Bauleiter mit persönlichen fachlichen Referenzen zu benennen. Der Bauleiter und die Aufsichtsführenden der Arbeiten müssen Erfahrungen von vergleichbaren Projekten haben.
Die örtliche Bauleitung des AN ist der Bauleitung des AG unterstellt. Darüber hinaus besitzen der Fachgutachter und der Sicherheits- und Gesundheitskoordinator gegenüber der örtlichen Bauleitung des AN Weisungsbefugnis. Bei Kompetenzüberschneidungen ist im Streitfall den Sicherheits- und Gesundheitsschutz- Interessen Vorrang einzuräumen.

 LV Grundlagen

Als Anlage zur Ausschreibung sind dem Blankett Lageplan, Ausführungspläne und Bilder beigefügt. Weitere Unterlagen können während der Geschäftszeiten im

 Arbeitsschutz; Sicherheit und Gesundheitsschutz :

Die Vorgaben zur Arbeitssicherheit bzw. zum Gesundheitsschutz sind - ohne zusätzliche Vergütung - anzuwenden bzw. einzuhalten.

Baustellenverordnung

Die Baustelle unterliegt der Baustellenverordnung von 1998 (letzte Änderung vom 01.04.2023). Durch den Bauherrn wurde ein Koordinator nach Baustellenverordnung bestellt.

Die Einhaltung u.a. nachfolgender Vorschriften ist vertragliche Pflicht des AN:
·] Arbeits- und Unfallverhütungsvorschriften der BauBG und DGUV
·] Betriebssicherheitsverordnung
·] Arbeitsschutzgesetz
·] Arbeitsstättenverordnung
·] Arbeitsstättenrichtlinie
·] Gefahrstoffverordnung
·] PSA-Benutzungsverordnung
Der entsprechende SIGE-Plan ist zu den üblichen Geschäftszeiten beim beauftragten Sicherheits- und Gesundheitsschutz-Koordinator einzusehen.
Der Unternehmer hat zur Durchführung und Umsetzung der Baustellenverordnung vor Aufnahme seiner Arbeiten einen Termin zur Einweisung in den SiGe-Plan mit dembeauftragten Sicherheits- und Gesundheitsschutz-Koordinator zu vereinbaren. Die Arbeiten dürfen erst nach erfolgter Einweisung ausgeführt werden.

Baustellenordnung

Die Baustellenordnung soll einen störungsfreien Bauablauf ermöglichen und wesentlich zur Sicherheit und dem Gesundheitsschutz der Beschäftigten und sonstigen Personen beitragen. Sie enthält Regelungen zur Organisation, Koordination und Überwachung des sicheren Baustellenbetriebes und umfasst Maßnahmen zur Arbeits- sicherheit, die insbesondere die Zusammenarbeit aller am Bau Beteiligten betreffen.
Alle am Bau beteiligten Personen sind dazu verpflichtet, dafür Sorge zu tragen, dass von der Baumaßnahme keine Sicherheits- und Gesundheitsgefahren ausgehen. Jeder Auftragnehmer ist grundsätzlich für die Gewährleistung der Arbeitssicherheit seiner Beschäftigten auf der Baustelle verantwortlich.
Diese Baustellenordnung ist mit allen am Bau Beteiligten vereinbart. Ihre Einhaltung und die Unterweisung der Beschäftigten ist Bestandteil der Vertragserfüllung Die Baustellenordnung kann vom Bauherrn bzw. dessen Vertreter (z. B. örtl. BÜ, Baustellenkoordinator) jederzeit ergänzt und an die Baustellensituation angepasst werden.

Zusammenarbeit mehrerer Arbeitgeber

Führt der Auftragnehmer Bauleistungen aus, die zeitlich und örtlich mit Aufträgen anderer Unternehmer zusammenfallen, so ist er gemäß § 8 Arbeitsschutzgesetz bzw. den Allgemeinen Unfallverhütungsvorschriften (DGUV-V1 / BGV A1) zur Abstimmung und Vermeidung gegenseitiger Gefährdungen mit den anderen Unternehmern verpflichtet. Eine verantwortliche Person für die Koordinationspflicht nach § 8 ArbSchG und § 6 DGUV-V1 / BGV A1 ist dem Bauherrn, der örtl. BÜ und dem SIGE-Koordinator zu benennen.

## Bieterbestätigung
Hiermit bestätigt der Bieter / Auftragnehmer, dass er über alle erforderlichen Fachkenntnisse und Zulassungen verfügt, um die ausgeschriebenen Maßnahmen entsprechend aller zum Zeitpunkt der Durchführung zu Grunde liegenden Vorschriften, Gesetze, Verordnungen und anerkannten Regeln der Technik, durchführen zu können.

Der Bieter hat vor Angebotsangabe die Lage des Geländes besichtigt und sich über Zufahrten, Deponierungsmöglichkeiten des Aushubmaterials, Lagermöglichkeiten, usw. eigenverantwortlich anhand der örtlichen Gegebenheiten zu informieren

Entsprechende Zulassungen und Nachweise werden dem Angebot als Anlage beigefügt, bzw. können auf Aufforderung, vor Auftragserteilung, vorgelegt werden.

Die Preise in diesem Angebot umfassen grundsätzlich alle, zur vollständigen Montage und fachgerechten Ausführung erforderlichen Arbeiten und Nebenleistungen.

Der Bieter hat den Umfang der Leistung eigenverantwortlich zu ermitteln.

Bedenken gegen die Ausführung, auch einzelner Positionen, werden mit Angebotsabgabe mit separatem Schreiben bekannt gemacht. Spätere, nach Auftragserteilung vorgebrachte Einwendungen und Reklamationen können nicht kostenverändernd anerkannt werden und schränken den Gewährleistungsumfang nicht ein.

Der Bieter bestätigt, dass er den Wortlaut der vom Auftraggeber verfassten Langfassung des Leistungsverzeichnisses als alleinverbindlich anerkennt.

...................................................................................................................

Datum,Ort  Stempel, Unterschrift (Bieter)

I

## Betonarbeiten
Betonarbeiten

Technische Vorbemerkungen

Mitgeltende Normen und Regeln

Allgemeines

Es gelten jeweils die Normen und Regeln in der zum Vertragsschluss gültigen Fassung einschließlich der Änderungen, Berichtigungen und Beiblätter.

Soweit in der Leistungsbeschreibung auf Technische Spezifikationen, z. B. nationale Normen, mit denen Europäische Normen umgesetzt werden, europäisch technische Bewertungen, gemeinsame technische Spezifikationen, Internationale Normen, Bezug genommen wird, werden auch ohne den ausdrücklichen Zusatz: "oder gleichwertig", immer gleichwertige Technische Spezifikationen in Bezug genommen.

Technische Spezifikationen:

DIN 4109-1
Schallschutz im Hochbau - Teil 1: Mindestanforderungen

DIN 4109-2
Schallschutz im Hochbau - Teil 2: Rechnerische Nachweise der Erfüllung der Anforderungen

DIN 4123
Ausschachtungen, Gründungen und Unterfangungen im Bereich bestehender Gebäude

DIN 4235-1
Verdichten von Beton durch Rütteln; Rüttelgeräte und Rüttelmechanik

DIN 7865-1
Elastomer-Fugenbänder zur Abdichtung von Fugen in Beton - Teil 1: Formen und Maße

DIN 7865-2
Elastomer-Fugenbänder zur Abdichtung von Fugen in Beton - Teil 2: Werkstoff-Anforderungen und Prüfung

DIN 18197
Abdichten von Fugen in Beton mit Fugenbändern

DIN 18218
Frischbetondruck auf lotrechte Schalungen

DIN 18532-1
Abdichtung von befahrbaren Verkehrsflächen aus Beton - Teil 1: Anforderungen, Planungs- und Ausführungsgrundsätze

DIN 18532-2
Abdichtung von befahrbaren Verkehrsflächen aus Beton - Teil 2: Abdichtung mit einer Lage Polymerbitumen-Schweißbahn und einer Lage Gussasphalt

DIN 18532-3
Abdichtung von befahrbaren Verkehrsflächen aus Beton - Teil 3: Abdichtung mit zwei Lagen Polymerbitumenbahnen

DIN 18532-4
Abdichtung von befahrbaren Verkehrsflächen aus Beton - Teil 4: Abdichtung mit einer Lage Kunststoff- oder Elastomerbahn

DIN 18532-5
Abdichtung von befahrbaren Verkehrsflächen aus Beton - Teil 5: Abdichtung mit einer Lage Polymerbitumenbahn und einer Lage Kunststoff- oder Elastomerbahn

DIN 18532-6
Abdichtung von befahrbaren Verkehrsflächen aus Beton - Teil 6: Abdichtung mit flüssig zu verarbeitenden Abdichtungsstoffen

DIN 18535-1
Abdichtung von Behältern und Becken - Teil 1: Anforderungen, Planungs- und Ausführungsgrundsätze

DIN 18535-2
Abdichtung von Behältern und Becken - Teil 2: Abdichtung mit bahnenförmigen Abdichtungsstoffen

DIN 18535-3
Abdichtung von Behältern und Becken - Teil 3: Abdichtung mit flüssig zu verarbeitenden Abdichtungsstoffen

DIN 18540
Abdichten von Außenwandfugen im Hochbau mit Fugendichtstoffen

DIN 18541-1
Fugenbänder aus thermoplastischen Kunststoffen zur Abdichtung von Fugen in Beton - Teil 1: Begriffe, Formen, Maße, Kennzeichnung

DIN 18541-2
Fugenbänder aus thermoplastischen Kunststoffen zur Abdichtung von Fugen in Beton - Teil 2: Anforderungen an die Werkstoffe und Prüfung

DIN EN 823
Wärmedämmstoffe für das Bauwesen - Bestimmung der Dicke

DIN EN 824
Wärmedämmstoffe für das Bauwesen - Bestimmung der Rechtwinkligkeit

DIN EN 826
Wärmedämmstoffe für das Bauwesen - Bestimmung des Verhaltens bei Druckbeanspruchung

DIN EN 1051-2
Glas im Bauwesen - Glassteine und Betongläser - Teil 2: Konformitätsbewertung/Produktnorm

DIN EN 1168
Betonfertigteile - Hohlplatten

DIN EN 1602
Wärmedämmstoffe für das Bauwesen - Bestimmung der Rohdichte

DIN EN 1607
Wärmedämmstoffe für das Bauwesen - Bestimmung der Zugfestigkeit senkrecht zur Plattenebene

DIN EN 10088-1
Nichtrostende Stähle - Teil 1: Verzeichnis der nichtrostenden Stähle

DIN EN 12089
Wärmedämmstoffe für das Bauwesen - Bestimmung des Verhaltens bei Biegebeanspruchung

DIN EN 12620
Gesteinskörnungen für Beton

DIN EN 13162
Wärmedämmstoffe für Gebäude - Werkmäßig hergestellte Produkte aus Mineralwolle (MW) - Spezifikation

DIN EN 13163
Wärmedämmstoffe für Gebäude - Werkmäßig hergestellte Produkte aus expandiertem Polystyrol (EPS) - Spezifikation

DIN EN 13164
Wärmedämmstoffe für Gebäude - Werkmäßig hergestellte Produkte aus extrudiertem Polystyrolschaum (XPS) - Spezifikation

DIN EN 13165
Wärmedämmstoffe für Gebäude - Werkmäßig hergestellte Produkte aus Polyurethan-Hartschaum (PU) - Spezifikation

DIN EN 13166
Wärmedämmstoffe für Gebäude - Werkmäßig hergestellte Produkte aus Phenolharzschaum (PF) - Spezifikation

DIN EN 13167
Wärmedämmstoffe für Gebäude - Werkmäßig hergestellte Produkte aus Schaumglas (CG) - Spezifikation

DIN EN 13168
Wärmedämmstoffe für Gebäude - Werkmäßig hergestellte Produkte aus Holzwolle (WW) - Spezifikation

DIN EN 13169
Wärmedämmstoffe für Gebäude - Werkmäßig hergestellte Produkte aus Blähperlit (EPB) - Spezifikation

DIN EN 13171
Wärmedämmstoffe für Gebäude - Werkmäßig hergestellte Produkte aus Holzfasern (WF) - Spezifikation

DIN EN 13747
Betonfertigteile - Deckenplatten mit Ortbetonergänzung

DIN EN 14199
Ausführung von Arbeiten im Spezialtiefbau - Mikropfähle

DIN EN 14844
Betonfertigteile - Hohlkastenelemente

DIN EN 15037-1
Betonfertigteile - Balkendecken mit Zwischenbauteilen - Teil 1: Balken

DIN EN 15037-4
Betonfertigteile - Balkendecken mit Zwischenbauteilen - Teil 4: Zwischenbauteile aus Polystyrolhartschaum

DIN EN 15037-5
Betonfertigteile - Balkendecken mit Zwischenbauteilen - Teil 5: Leichte Zwischenbauteile für einfache Schalungen

DIN EN 15191
Betonfertigteile - Klassifizierung der Leistungseigenschaften von Glasfaserbeton

DIN EN 15258
Betonfertigteile - Stützwandelemente

DIN EN 15564
Betonfertigteile - Kunstharzbeton - Anforderungen und Prüfverfahren

DIN EN ISO 29465
Wärmedämmstoffe für das Bauwesen - Bestimmung der Länge und Breite

BG Bau Broschüre
SARS-CoV-2 Arbeitsschutzstandard für das Baugewerbe
Herausgeber: Berufsgenossenschaft der Bauwirtschaft (BG Bau)

DAfStb-Richtlinie
Richtlinie Vorbeugende Maßnahmen gegen schädigende Alkalireaktion im Beton (Alkali-Richtlinie)
Herausgeber: Deutscher Ausschuss für Stahlbeton (DAfStb)

DAfStb-Richtlinie
Richtlinie Beton nach DIN EN 206-1 und DIN 1045-2 mit rezyklierten Gesteinskörnungen nach DIN EN 12620
Herausgeber: Deutscher Ausschuss für Stahlbeton (DAfStb)

DAfStb-Richtlinie
Richtlinie Herstellung und Verwendung von Trockenbeton und Trockenmörtel (Trockenbeton-Richtlinie)
Herausgeber: Deutscher Ausschuss für Stahlbeton (DAfStb)

DAfStb-Richtlinie
Richtlinie Selbstverdichtender Beton (SVB-Richtlinie)
Herausgeber: Deutscher Ausschuss für Stahlbeton (DAfStb)

DAfStb-Richtlinie
Richtlinie Wasserundurchlässige Bauwerke aus Beton (WU-Richtlinie)
Herausgeber: Deutscher Ausschuss für Stahlbeton (DAfStb)

DAfStb-Richtlinie
Richtlinie Massige Bauteile aus Beton
Herausgeber: Deutscher Ausschuss für Stahlbeton (DAfStb)

DAfStb-Richtlinie
Richtlinie Herstellung und Verwendung von zementgebundenem Vergussbeton und Vergussmörtel
Herausgeber: Deutscher Ausschuss für Stahlbeton (DAfStb)

DAfStb-Richtlinie
Richtlinie für die Herstellung von Beton unter Verwendung von Restwasser, Restbeton und Restmörtel
Herausgeber: Deutscher Ausschuss für Stahlbeton (DAfStb)

DAfStb-Richtlinie
Richtlinie Stahlfaserbeton
Herausgeber: Deutscher Ausschuss für Stahlbeton (DAfStb)

DAfStb-Richtlinie
Richtlinie für Schutz und Instandsetzung von Betonbauteilen
Herausgeber: Deutscher Ausschuss für Stahlbeton (DAfStb)

DAfStb-Richtlinie
Richtlinie für Beton mit verlängerter Verarbeitbarkeitszeit (Verzögerter Beton)
Herausgeber: Deutscher Ausschuss für Stahlbeton (DAfStb)

DAfStb-Richtlinie
Richtlinie  Qualität der Bewehrung - Ergänzende Festlegungen zur Weiterverarbeitung von Betonstahl und zum Einbau der Bewehrung
Herausgeber: Deutscher Ausschuss für Stahlbeton (DAfStb)

DAfStb-Richtlinie
Richtlinie  Verstärken von Betonbauteilen mit geklebter Bewehrung
Herausgeber: Deutscher Ausschuss für Stahlbeton (DAfStb)

DAfStb-Richtlinie
Richtlinie  Wärmebehandlung von Beton
Herausgeber: Deutscher Ausschuss für Stahlbeton (DAfStb)

DBV-Merkblatt
Sichtbeton
Herausgeber: Deutscher Beton- und Bautechnik-Verein e.V. (DBV)

DBV-Merkblatt
Abstandhalter nach Eurocode 2
Herausgeber: Deutscher Beton- und Bautechnik-Verein e.V. (DBV)

DBV-Merkblatt
Unterstützungen nach Eurocode 2
Herausgeber: Deutscher Beton- und Bautechnik-Verein e.V. (DBV)

DBV-Merkblatt
Rückbiegen von Betonstahl und Anforderungen an Verwahrkästen nach Eurocode 2
Herausgeber: Deutscher Beton- und Bautechnik-Verein e.V. (DBV)

DBV Merkblatt
Betondeckung und Bewehrung. Sicherung der Betondeckung beim Entwerfen, Herstellen und Einbauen der Bewehrung sowie des Betons nach Eurocode 2
Herausgeber: Deutscher Beton- und Bautechnik-Verein e.V. (DBV)

DBV-Merkblatt
Injektionsschlauchsysteme und quellfähige Einlagen für Arbeitsfugen
Herausgeber: Deutscher Beton- und Bautechnik-Verein e.V. (DBV)

DBV-Merkblatt
Beton und Betonstahl
Herausgeber: Deutscher Beton- und Bautechnik-Verein e.V. (DBV)

DBV-Merkblatt
Begrenzung der Rissbildung im Stahlbeton- und Spannbetonbau
Herausgeber: Deutscher Beton- und Bautechnik-Verein e.V. (DBV)

DBV-Merkblatt
Sommer- und Winterbetonagen
Herausgeber: Deutscher Beton- und Bautechnik-Verein e.V. (DBV)

DBV-Merkblatt
Betonschalungen und Ausschalfristen
Herausgeber: Deutscher Beton- und Bautechnik-Verein e.V. (DBV)

DBV-Merkblatt
Gleitbauverfahren
Herausgeber: Deutscher Beton- und Bautechnik-Verein e.V. (DBV)

DBV-Merkblatt
Hochdruckwasserstrahlen im Betonbau
Herausgeber: Deutscher Beton- und Bautechnik-Verein e.V. (DBV)

DBV-Merkblatt
Nachbehandlung von Beton
Herausgeber: Deutscher Beton- und Bautechnik-Verein e.V. (DBV)

FDB-Merkblatt Nr. 1
Sichtbetonflächen von Fertigteilen aus Beton und Stahlbeton
Herausgeber: Fachvereinigung Deutscher Betonfertigteilbau e.V.

IVD-Merkblatt Nr. 6
Fugenabdichtung an Anlagen zum Umgang mit wassergefährdenden Stoffen
Herausgeber: Industrieverband Dichtstoffe e.V. (IVD)

IVD-Merkblatt Nr. 27:
Abdichten von Anschluss- und Bewegungsfugen an der Fassade mit spritzbaren Dichtstoffen
Herausgeber: Industrieverband Dichtstoffe e.V. (IVD)

IVD-Merkblatt Nr. 28:
Sanierung von defekten Fugenabdichtungen an der Fassade
Herausgeber: Industrieverband Dichtstoffe e.V. (IVD)

MB 866
Merkblatt 866: Nichtrostender Betonstahl
Herausgeber: Informationsstelle Edelstahl Rostfrei

Porenbeton-Handbuch
Herausgeber: Bundesverband Porenbeton

Porenbeton Bautechnische Daten
Mauerwerksprodukte aus Porenbeton
Herausgeber: Bundesverband Porenbeton

WTA-Merkblatt 5-17-21/D
Schutz und Instandsetzung von Beton: Instandsetzungskonzepte
Herausgeber: Wissenschaftlich-Technische Arbeitsgemeinschaft für Bauwerkserhaltung und Denkmalpflege e.V. (WTA)

Zement-Merkblatt B 2
Gesteinskörnungen für Normalbeton
Herausgeber: InformationsZentrum Beton GmbH

Zement-Merkblatt B 3
Betonzusätze. Zusatzmittel und Zusatzstoffe
Herausgeber: InformationsZentrum Beton GmbH

Zement-Merkblatt B 4
Frischbeton. Eigenschaften und Prüfungen
Herausgeber: InformationsZentrum Beton GmbH

Zement-Merkblatt B 5
Überwachen von Beton auf Baustellen
Herausgeber: InformationsZentrum Beton GmbH

Zement-Merkblatt B 6
Transportbeton - Festlegung, Bestellung, Lieferung, Abnahme
Herausgeber: InformationsZentrum Beton GmbH

Zement-Merkblatt B 7
Bereiten und Verarbeiten von Beton
Herausgeber: InformationsZentrum Beton GmbH

Zement-Merkblatt B 8
Nachbehandlung und Schutz des jungen Betons
Herausgeber: InformationsZentrum Beton GmbH

Zement-Merkblatt B 9
Expositionsklassen für Betonbauteile im Geltungsbereich des EC2
Herausgeber: InformationsZentrum Beton GmbH

Zement-Merkblatt B 11
Massige Bauteile aus Beton
Herausgeber: InformationsZentrum Beton GmbH

Zement-Merkblatt B 12
Unterwasserbeton
Herausgeber: InformationsZentrum Beton GmbH

Zement-Merkblatt B 13
Leichtbeton
Herausgeber: InformationsZentrum Beton GmbH

Zement-Merkblatt B 14
Infraleichtbeton
Herausgeber: InformationsZentrum Beton GmbH

Zement-Merkblatt B 18
Risse im Beton
Herausgeber: InformationsZentrum Beton GmbH

Zement-Merkblatt B 27
Ausblühungen
Herausgeber: InformationsZentrum Beton GmbH

Zement-Merkblatt B 29
Selbstverdichtender Beton - Eigenschaften und Prüfungen
Herausgeber: InformationsZentrum Beton GmbH

Zement-Merkblatt B 30
Beton mit rezyklierter Gesteinskörnung - R-Beton
Herausgeber: InformationsZentrum Beton GmbH

Zement-Merkblatt H 8
Sichtbeton - Techniken der Flächengestaltung
Herausgeber: InformationsZentrum Beton GmbH

Zement-Merkblatt H 10
Wasserundurchlässige Betonbauwerke
Herausgeber: InformationsZentrum Beton GmbH

Weitere Angaben: (EIGENE ANGABEN)

Angaben zur Baustelle

Baugrund

Die ausgehobene Baugrube hat einen Böschungswinkel von Keine
Die ausgehobene Baugrube hat einen Verbau.Nein

Der Abstand vom Baugrubenrand zur Grundstücksgrenze beträgt allseitig mindestens 10,0  m.

(Lage und Transportwege

Die Arbeiten sind in folgenden Geschossen auszuführen: (
Ebene 0,00

Angaben zu Stoffen und Bauteilen

Im Beton dürfen keine organischen Verunreinigungen (Holz, Kohle u. dgl.) enthalten sein.
Betonschalungssteine dürfen nur nach Zustimmung der Bauleitung verwendet werden, falls diese Leistung nicht ausdrücklich ausgeschrieben ist.

Dämmplatten aus Polystyrol-Hartschaum müssen zur Vermeidung von Schwindfugen ausreichend abgelagert sein. Die Bauleitung kann einen Nachweis über das Herstellungsdatum verlangen.

Die Lagerung von Zement auf der Baustelle hat nach Abschnitt 1 Zement-Merkblatt B 7 Ausgabe 8.2013 zu erfolgen.
Mitgeltende Normen und Regeln: Allgemeines

Zement-Merkblatt B 7
Bereiten und Verarbeiten von Beton
Herausgeber: InformationsZentrum Beton GmbH

Im Bereich sich kreuzender Bewehrung (Haupt- und Nebenunterzug mit Stützen) sowie für die darunter zu betonierenden Bauteile ist das Größtkorn entsprechend zu begrenzen. Diese Regelung geht dem Einhalten der genormten Anteile von Überkorngrößen vor.

Der Einsatz von Dichtungsmitteln (DM) für wasserundurchlässigen Beton bedarf der ausdrücklichen Genehmigung durch die Bauleitung.

Angaben zur Ausführung

Allgemeines

Die nach ATV DIN 18299 Abschnitt 4.1.11 durch den Auftragnehmer zu beseitigenden Verunreinigungen beziehen sich auch auf die Verunreinigung der öffentlichen Verkehrswege durch Fahrzeuge und Maschinen des Auftragnehmers oder seiner Subunternehmer. Solche Verunreinigungen sind durch geeignete Maßnahmen möglichst zu vermeiden. Trotzdem auftretende Verunreinigungen sind so rechtzeitig zu beseitigen, dass durch sie keine Gefährdung des öffentlichen Verkehrs entstehen kann.

Der Auftragnehmer hat eine eventuell erforderliche Aufgrabungserlaubnis der Rechtsträger einzuholen.

Es obliegt grundsätzlich dem Auftragnehmer, die Reihenfolge der Herstellung der einzelnen Bauteile zu bestimmen. Daraus resultierende zusätzlich technologisch bedingte Maßnahmen, wie Schalungsausschnitte, Bewehrungsanschlüsse, Abstellungen, gelten als Nebenleistungen.

Auf frisch betonierten Decken dürfen keine Arbeiten ausgeführt werden. Dies gilt im Besonderen für das Lagern von Material, Aufstellen von Gerüsten etc.; bei niedrigen Temperaturen verlängern sich die Belastungsfristen auf frisch betonierten Decken entsprechend.

Öffnungen, Durchbrüche, Aussparungen in Decken sind gegen Niederschlagswasser während der Rohbauarbeiten provisorisch abzudichten.

Vor dem Betonieren sind die Hohlräume von Hochlochziegeln so abzudecken, dass kein Beton in die Hohlräume eindringen kann.

Das Verlegen von Rohren, z.B. Leerrohre für elektrische Leitungen, sanitäre Installationen, und Einbauteilen, z.B. Einbautöpfe für Einbauleuchten und spezielle Anker und Befestigungsunterteile soll entweder unter Anwesenheit der betreffenden Unternehmen erfolgen oder ist diesen zu gestatten. Auf die entsprechende Fixierung ist zu achten.

Tragende Innenwände sollen zusammen mit den Außenwänden hergestellt werden.

Beim Einziehen von Stahlbetondecken in vorhandene Bausubstanz sind die statischen Berechnungen für die Auflager - falls nicht Bestandteil der Ausführungsunterlagen - anzufordern. Falls aus den Unterlagen nicht ersichtlich, sind die technologischen Vorgänge, Größe und Tiefe der Aussparungen im Bereich der Auflager sowie die Maßnahmen für den kraftschlüssigen Verbund mit Tragwerksplaner und Bauleitung abzustimmen. Einfüllöffnungen für die Auflager sind nach oben abzuschrägen.

Die Flächen von Konstruktionsteilen, die Gleitlager aufnehmen sollen, sind grundsätzlich eben und glatt herzustellen.

Dafür sind die statischen Vorgaben einzusehen.

Weil die Lage vorhandener Leitungen, Kabel, Dräne, Kanäle, Vermarkungen und sonstiger Hindernisse vor der Ausführung der Arbeiten nicht angegeben werden kann, hat der Auftragnehmer das Vorhandensein und die Lage entsprechend Abschnitt 3 der ATV zu erkunden.

(Schalung

Das Aufbringen von Trennmitteln im Sprühverfahren nach Einbringung der Bewehrung bedarf der Zustimmung der Bauleitung; die Verarbeitungsrichtlinien des Herstellers sind dazu vorzulegen.

Die Löcher der Schalungsabstandhalter sind nach dem Ausschalen zu schließen.

Werden zur Herstellung von Aussparungen Schaumkörper in die Schalung eingebaut, sind sie beim Ausschalen restlos zu entfernen. Das Ausbrennen von Schalungen für Aussparungen ist untersagt.

Hilfsstützen sind grundsätzlich als verbleibende Teile der Schalung auszubilden. Ein nachträgliches Einziehen ist nur mit Zustimmung der Bauleitung zulässig.

Tragende Bauteile wie Balken und Unterzüge, die durch die Schalung und das zu betonierende Bauteil belastet werden und die noch nicht die erforderliche Tragfähigkeit erreicht haben, sind abzustützen.

Weitere Angaben: (EIGENE ANGABEN)

Sichtbeton

Sofern im Leistungsverzeichnis nichts anders angegeben wird, ist Sichtbeton in der Sichtbetonklasse SB 2 gemäß DBV-Merkblatt Sichtbeton auszuführen.
Mitgeltende Normen und Regeln: Allgemeines
DBV-Merkblatt
Sichtbeton
Herausgeber: Deutscher Beton- und Bautechnik-Verein e.V. (DBV)

Eine nachträgliche Ausbesserung von Fehlstellen ist ohne vorherige Abstimmung mit der Bauleitung untersagt.

Bewehrung

Abstandhalter müssen dem DBV-Merkblatt Abstandhalter entsprechen.
Mitgeltende Normen und Regeln: Allgemeines
DBV-Merkblatt
Abstandhalter nach Eurocode 2
Herausgeber: Deutscher Beton- und Bautechnik-Verein e.V. (DBV)

Die Bewehrung darf beim Betonieren nicht betreten werden, geeignete Laufstege sind vorzusehen.

Die Angaben über die Überdeckung der Bewehrung sind den Ausführungsplänen für die Bewehrung und den Schalungszeichnungen zu entnehmen. Aus Gründen des Brandschutzes oder der Gefahr der schnellen Karbonatisierung des Betons können wesentlich höhere Werte als die Mindestwerte nach EC2 gefordert sein.

Bei Kragplatten im Außenbereich ist die Bewehrung so aufzubiegen, dass auch im Bereich von Tropfkanten oder gefasten Kanten die Mindestbetondeckung garantiert ist.

Wird (spätestens) beim Einbau der Bewehrung im Bereich von Kreuzungspunkten, z.B. an Stützen mit Unterzügen oder Haupt- und Nebenunterzügen, erkannt, dass ein ordnungsgemäßes Einbringen oder Verdichten des Betons nicht möglich ist und keine Vorgaben für Rüttellücken und Betoniergassen in den Ausführungsunterlagen vorhanden sind, ist unverzüglich der Tragwerksplaner zu konsultieren, um solche festzulegen.

Der Auftragnehmer vereinbart rechtzeitig die Termine für vorgeschriebene Abnahmen mit der Baubehörde bzw. dem Statiker oder Prüfingenieur. Die Bauleitung ist darüber zu informieren.

Eine Ausfertigung des Abnahmeprotokolls der Bewehrung ist dem Auftraggeber zu übergeben.

Stahlbetonfertigteile

Für Stahlbetonfertigteile hat der Auftragnehmer ohne besondere Aufforderung den Lieferschein nach DIN 1045-4 der Bauleitung vorzulegen. Konstruktionszeichnungen sind auf Verlangen zu liefern.

Werden statische Nachweise vom Auftragnehmer gefordert, so umfasst die Leistung auch:
- Anforderungen an die Auflager
- Berücksichtigung der Anhängelasten
- Angabe der Verbindungsmittel
- Befestigungspunkte für provisorische Umwehrungen
- Montageabsteifungen einschließlich Befestigungspunkte oder -linien

Kennzeichnungen nach 1045-4 müssen im Montagezustand lesbar sein.

Gründungen

Vor Einbringen des Betons bzw. von Sauberkeits- oder kapillarbrechenden Schichten ist grundsätzlich die Zustimmung der Bauleitung einzuholen.

Es darf nur auf ein ungestörtes Planum bzw. eine Fundamentsohle aus gewachsenem Erdreich gegründet werden. Die Fläche ist von losen Bestandteilen zu befreien.

Stellt sich beim Aushub des Erdreichs für Fundamente heraus, dass wegen ungeeigneten Untergrundes die in den Plänen vorgegebene Gründungstiefe nicht eingehalten werden kann, ist die Bauleitung davon zu unterrichten. Vor dem Betonieren ist mit der Bauleitung ein gemeinsames Aufmaß der Fundamenttiefe durchzuführen.

Rohrleitungen dürfen durch Fundamente nicht belastet werden. Aussparungen sind vorzunehmen.

Anschlussbögen für Grundleitungen in Bodenplatten sind mit einer flexiblen Umhüllung zu versehen.

Vor der Durchführung von Unterfangungen ist die Bauleitung rechtzeitig zu verständigen, damit eine unmittelbare Überwachung vorgenommen werden kann.
Mitgeltende Normen und Regeln: Allgemeines
DIN 4123
Ausschachtungen, Gründungen und Unterfangungen im Bereich bestehender Gebäude

Bei Unterfangungen bestehender Fundamente ist der Beton über höherliegende Einfüllöffnungen einzubringen und intensiv zu verdichten. Nach 30 - 45 Minuten ist zwecks Schließung der eventuellen Setzung ohne nochmalige Verdichtung fließfähiger Beton nachzufüllen oder Quellmörtel zu verwenden. Vertikale Trennfugen sind anzuordnen.

Fugen

Wenn in den Projektunterlagen nichts anderes gefordert wird, bleibt die Herstellung von Arbeitsfugen dem Grunde nach dem Auftragnehmer überlassen. Wenn sie bei Sichtbeton nicht vermieden werden können, sind sie in Abstimmung mit der Bauleitung anzuordnen.

Transportbeton

Das Reinigen von Maschinen und Fahrzeugen für Transportbeton darf nur an mit der Bauleitung abgestimmten Stellen auf der Baustelle erfolgen.
Mitgeltende Normen und Regeln: Allgemeines
Zement-Merkblatt B 6
Transportbeton - Festlegung, Bestellung, Lieferung, Abnahme
Herausgeber: InformationsZentrum Beton GmbH

Verkehrssicherung

Zum Leistungsumfang der nach ATV Abschnitt 4.1 als Nebenleistung durch den Auftragnehmer herzustellenden Abdeckungen und Umwehrungen zählen auch deren Überprüfung und deren Erhalt im ordnungsgemäßen Zustand bis zum Zeitpunkt der Übergabe an den Auftraggeber nach Fertigstellung der eigenen Arbeiten.

Angaben zur Abrechnung

(Zutreffendes bitte auswählen:)

Bei einer Abrechnung nach örtlichem Aufmaß werden nur die technisch erforderlichen und technologisch möglichen Maße maximal anerkannt. Mehrleistungen einschließlich der Folgeleistungen gehen zu Lasten des schuldhaft handelnden Verursachers.

Bei Durchbrüchen oder Schneidarbeiten in Mauerwerk, Beton oder Stahlbeton, die nach dem Längenmaß abgerechnet werden, ist die gemäß Zeichnung oder Angabe auszuschneidende Länge für die Abrechnung maßgebend. Technologische Zwischenschnitte werden nicht gesondert abgerechnet.

Für Stahlbetonfertigteile gilt der Angebotspreis für Herstellung, Lieferung und Montage einschließlich Hilfs- und Schutzgerüste.

## Entwässerungskanalarbeiten
Entwässerungskanalarbeiten

Technische Vorbemerkungen

Mitgeltende Normen und Regeln

Allgemeines

Es gelten jeweils die Normen und Regeln in der zum Vertragsschluss gültigen Fassung einschließlich der Änderungen, Berichtigungen und Beiblätter.

Soweit in der Leistungsbeschreibung auf Technische Spezifikationen, z. B. nationale Normen, mit denen Europäische Normen umgesetzt werden, europäisch technische Bewertungen, gemeinsame technische Spezifikationen, Internationale Normen, Bezug genommen wird, werden auch ohne den ausdrücklichen Zusatz: "oder gleichwertig", immer gleichwertige Technische Spezifikationen in Bezug genommen.

Technische Spezifikationen:

DIN 4045
Abwassertechnik - Grundbegriffe

DIN 18920
Vegetationstechnik im Landschaftsbau - Schutz von Bäumen, Pflanzenbeständen und Vegetationsflächen bei Baumaßnahmen

DIN EN 14457
Allgemeine Anforderungen an Bauteile, die bei grabenlosem Einbau von Abwasserleitungen und -kanälen verwendet werden

AGI-TIB Z 1
Kanalinstandhaltungs-, -sanierungsarbeiten - Anforderungen an Injektionen
Herausgeber: Arbeitsgemeinschaft Industriebau e.V. (AGI)

AGI-TIB Z 3
Kanalinstandhaltungs-, -sanierungsarbeiten - Dichtheitsnachweis von Abwasserkanalsystemen
Herausgeber: Arbeitsgemeinschaft Industriebau e.V. (AGI)

AGI-TIB Z 5
Kanalisationssysteme in der Industrie - Qualitätssicherung bei Inliner-Verfahren mit Werkstoffen aus GFK und PE-HD
Herausgeber: Arbeitsgemeinschaft Industriebau e.V. (AGI)

AGI-TIB Z 6
Kanalisationssysteme in der Industrie - Kanalanschlüsse, Detaillösungen.
Herausgeber: Arbeitsgemeinschaft Industriebau e.V. (AGI)

BG Bau Broschüre
SARS-CoV-2 Arbeitsschutzstandard für das Baugewerbe
Herausgeber: Berufsgenossenschaft der Bauwirtschaft (BG Bau)

DWA-A 139
Einbau und Prüfung von Abwasserleitungen und -kanälen
Herausgeber: Deutsche Vereinigung für Wasserwirtschaft, Abwasser und Abfall e.V. (DWA)

DWA-A 143
Arbeitsblattreihe: Sanierung von Entwässerungssystemen außerhalb von Gebäuden
Herausgeber: Deutsche Vereinigung für Wasserwirtschaft, Abwasser und Abfall e.V. (DWA)

DWA-A 157
Bauwerke der Kanalisation
Herausgeber: Deutsche Vereinigung für Wasserwirtschaft, Abwasser und Abfall e.V. (DWA)

DWA-A 166
Bauwerke der zentralen Regenwasserbehandlung und -rückhaltung - Konstruktive Gestaltung und Ausrüstung
Herausgeber: Deutsche Vereinigung für Wasserwirtschaft, Abwasser und Abfall e.V. (DWA)

DWA-M 167
Merkblattreihe: Abscheider und Rückstausicherungsanlagen in der Grundstücksentwässerung: Einbau, Betrieb, Wartung und Kontrolle
Herausgeber: Deutsche Vereinigung für Wasserwirtschaft, Abwasser und Abfall e.V. (DWA)

RAL-GZ 961
Herstellung und Instandhaltung von Abwasserleitungen und -kanälen - Gütesicherung
Herausgeber: RAL Deutsches Institut für Gütesicherung und Kennzeichnung e.V.
Weitere Angaben: (EIGENE ANGABEN)

Allgemeines

Die nach ATV DIN 18299 Abschnitt 4.1.11 durch den Auftragnehmer zu beseitigenden Verunreinigungen beziehen sich auch auf die Verunreinigung der öffentlichen Verkehrswege durch Fahrzeuge und Maschinen des Auftragnehmers oder seiner Subunternehmer. Solche Verunreinigungen sind durch geeignete Maßnahmen möglichst zu vermeiden. Trotzdem auftretende Verunreinigungen sind so rechtzeitig zu beseitigen, dass durch sie keine Gefährdung des öffentlichen Verkehrs entstehen kann.

Bereits vorhandene Absteckungen, Grenzsteine, Festpunkte, Höhenmarken und dergleichen sind vor Arbeitsbeginn vom Auftragnehmer zu sichern.

Nach Abschnitt 8.6.2 DIN EN 1610 darf eine Einbaukorrektur der Höhen- und Seitenlage nicht durch örtliches Unterstopfen/Verdichten erfolgen.

Rohrverlegearbeiten

Nach dem Herstellen der Grund- und Kanalleitungen hat, soweit die örtlichen Vorschriften es bestimmen, eine Abnahme durch die zuständige Behörde zu erfolgen. Diese Abnahme ist vom Auftragnehmer rechtzeitig zu beantragen. Ohne Genehmigung der Bauleitung darf kein Bauteil verfüllt werden.

Rohrdurchgänge durch Fundamente und Wände sind äußerst sorgfältig auszuführen; soweit möglich und erforderlich, hat dies mit Spezial-Dichtmanschetten zu erfolgen.

Zur späteren Verbindung vorgesehene Rohrenden und -anschlüsse sind wasserdicht zu verschließen, einzumessen und an der Grabenoberfläche zu markieren.

Für Rohrleitungen ist ohne besondere Vergütung die Oberfläche der Sohle von Abtrag und Auffüllung mit folgenden max. zulässigen Abmaßen herzustellen: Rohplanum +/- 5,0 cm, Feinplanum +/- 2,5 cm. Unter den Rohrleitungen ist das Feinplanum so genau herzustellen, dass das geforderte Gefälle der Leitungen erreicht wird.

Rohrenden sind während der gesamten Bauzeit gegen das Eindringen von Erde und Fremdkörpern zu sichern.

## 13 Stahlbeton - und Entwässerungsarbeiten

### Titel 01 Baustelleneinrichtung

**01.1 Baustelle einrichten**
*** Pauschalposition
Einrichten der Baustelle für sämtliche in der Leistungsbeschreibung aufgeführten Leistungen.

Geräte, Werkzeuge und sonstige Betriebsmittel, die zur vertragsgemäßen Durchführung der Bauleistungen erforderlich sind, auf die Baustelle bringen, bereitstellen und - soweit der Geräteeinsatz nicht gesondert berechnet wird - betriebsfertig aufstellen einschl. der dafür notwendigen Arbeiten.

Die erforderlichen festen Anlagen herstellen. Baubüros, Unterkünfte, Werkstätten, Lagerschuppen und dgl., soweit erforderlich, antransportieren, aufbauen und einrichten.

Strom-, Wasser-, Fernsprechanschluss sowie Entsorgungseinrichtungen und dgl. für die Baustelle, soweit erforderlich, herstellen.

Soweit nicht für bestimmte Leistungen (z.B. Bedarfsleistungen) für das Einrichten der Baustelle gesonderte Positionen im Leistungsverzeichnis enthalten sind, gilt die Pauschale für alle Leistungen dieses Abschnittes des Leistungsverzeichnisses.

Vom AN ist innerhalb von 2 Wochen nach Auftragserteilung ein Baustelleneinrichtungsplan vorzulegen.

Der Einsatz von Rettungsfahrzeugen darf durch den Baustellenbetrieb nicht behindert werden, die Durchfahrt muss jederzeit gewährleistet sein, oder es muss eine Umleitung ausgeschildert sein.
Menge: 1,000 psch

**01.2 Schnurgerüst und Eimessarbeiten**
*** Pauschalposition
Schnurgerüst für Gebäude aufstellen. Einmessen und Nivellieren des Baukörpers, Schnurgerüst um den Baukörper, standsicher verstrebt, aufstellen und unterhalten, nach erfolgtem Anlegen der Umfassungswände abbauen und entfernen.
Menge: 1,000 psch

### Titel 02 Stahlbetonarbeiten

#### Bereich 02.01 Frostschürze

**02.01.1 Schalung rau, Frostschürze**
Schalung für Beton- und Stahlbetonwände, rau.
Die Schalung wird für das geschalte Bauteil gerechnet .
Wanddicke: 0,40 m
Wandhöhe: 0,55 m : .....
Liefern, einbauen und abbauen.
Menge: 67,100 m²
Zeitansatz: 0,63

**02.01.2 Frostschürze C 20/25,**
Frostschürze, beidseitig geschalt; Schalung in gesonderter Position.

Betongüte : C 20/25
Expositionsklassen : XC2, X1F, WF
Überwachungsklasse  .....
Abmessung: 0,4*0,55*122 m
Menge: 26,760 m³
Zeitansatz: 0,65

**02.01.3 Trennlage**
Trennlage aus Kunststofffolie 0,5 mm, Stöße überlappen, Abrechnung erfolgt nach belegter Fläche. Einbauen auf
Dämmplatten
Menge: 787,740 m²

**02.01.4 Perimeterdämmung, Stf.,XPS-dh, 60mm**
Außenliegende Wärmedämmung seitlich
gegen Schalung vertikalmit hoher
Druckbelastung aus
Wärmedämmung : XPS (Styrodur 3035 CS)
Anwendungsgebiet : PB dh
Dämmdicke : 60 mm
Höhe: 55 cm
Abwicklung 0,55m * 121,64m
WLG : 035
Lierfern und einbauen

Angeb. Fabrikat : .............................
Menge: 67,000 m²
Zeitansatz: 0,10

**02.01.5 Perimeterdämmung, Bodenpl.,XPS-dh, 60mm**
Außenliegende Wärmedämmung unter
Bodenplatte gegen Erdreich mit hoher
Druckbelastung aus
Polystyrol-Hartschaumplatten mit
umlaufendem Stufenfalz in Splitt verlegen
Wärmedämmung : XPS (Styrodur 3035 CS)
Anwendungsgebiet : PB dh
Dämmdicke : 60 mm
WLG : 035
Angeb. Fabrikat : .............................
Menge: 739,080 m2
Zeitansatz: 0,10

**02.01.6 Schutzschicht auf Folie XPS, C16/20, Beton unbewehrt, Dicke bis 5 cm**
*** Bedarfsposition ohne GB
Schutzschicht auf Folie XPS aus unbewehrtem Beton unter Gründungsbauteilen aller Art (Einzel- und Streifenfundamente, Boden- und Fundamentplatten).
Konstruktionsschicht Gründung: Schutzschicht
Baustoff : Beton unbewehrt
Festigkeitsklasse : C16/20 X0
Dicke : bis 5 cm
Menge: 739,080 m²
Zeitansatz: 0,05

**02.01.7 Brechsand-Splittgemisch-Bettung**
Bettung für (Perimeterdämmung) Deckbeläge herstellen und sauber abziehen.
Baustoff : Brechsand-Splitt-Gemisch
Körnung : .....
Bettungsdicke :3 - 5 cm
Menge: 739,080 m²
Zeitansatz: 0,05

**02.01.8 Geotextilien**
Zugfähiges Geotextil, aus Synthesefaser, Festigkeitsklasse  mind. 33 KN/m, zur Herstellung eines tragfähigen Untergrundes, liefern und in waagerechten und geneigten Flächen nach Vorschrift des Herstellers verlegen. Überlappungen von 40 cm Breite und Verschnitt sind einzurechnen. Ein Befahren der Vliesbahnen mit Baugeräten o. ä. ist nicht zulässig.
Menge: 900,000 m²

#### Bereich 02.02 Bodenplatte

**02.02.1 Schalung Bodenplatte**
Randschalung der Bodenplatte, ohne Anforderungen an die Sichtfläche.
Liefern, einbauen und abbauen.
Plattendicke: 25 cm
Umfang Bodenplatte ca. 122 m
Menge: 30,410 m²
Zeitansatz: 0,63

**02.02.3 Perimeterdämmung, Sockel.,XPS-dh, 60mm**
Außenliegende Wärmedämmung an Stirnseite Bodenplatte mechanisch befestigen

Polystyrol-Hartschaumplatten mit
umlaufendem Stufenfalz.
Wärmedämmung : XPS (Styrodur 3035 CS)
Anwendungsgebiet : PB dh
Dämmdicke : 60 mm
WLG : 035
Höhe 25 cm
Angeb. Fabrikat : .............................
Menge: 30,410 m2
Zeitansatz: 0,10

**02.02.4 Drunterleiste 20 mm**
Großflächiger, linienförmiger Abstandhalter für die untere Bewehrung. Typ IV -
Verlegeabständen, Anordnung von Abstandhaltern usw. siehe DIN 1045 bzw. DBV-
Länge 2000 mm
Höhe 20 mm
Material Faserbeton
Menge: 700,000 m

**02.02.5 Abstandshalter aus Stahl**
Herstellung, Lieferung und Montage Abstandshalter aus Stahl für Stahlbetonbauteile, gem. Bewehrungspläne und Stahllisten der Tragwerksplanung, einschl. aller erforderlichen Anpassungsarbeiten
DISTA Abstandhalter h= 16 cm
Abstand a= 50 cm
Menge: 710,000 m

**02.02.6 Betonstabstahl BST 500 S (B)**
Betonstabstahl B 500 B, DIN 488 und EC2-1-1 Tab. C.2DE (BSt 500 S (B) DIN 1045), alle Durchmesser, entsprechend Bewehrungsplänen, ablängen, biegen, flechten und verlegen. Bewehrung ggfs. örtlich anpassen.

Alle Durchmesser, alle Längen. Die Abrechnung erfolgt anhand der Bewehrungspläne und der dazugehörigen Stahllisten.
Menge: 1,600 t

**02.02.7 Betonstahlmatten BST 500 M (A)**
Betonstahlmatten B 500 B, DIN 488 und EC2-1-1 Tab. C.2DE (BSt 500 M (A) DIN 1045), als Lagermatten und Listenmatten, entsprechend Bewehrungsplänen, ablängen, biegen, flechten und verlegen. Bewehrung ggfs. örtlich anpassen.

Alle Durchmesser, alle Längen. Die Abrechnung erfolgt anhand der Bewehrungspläne und der dazugehörigen Stahllisten.
Menge: 11,450 t

**02.02.8 Bodenplatte C 20/25, d=25 cm**
Bodenplatte aus Stahlbeton auf XPS Dämmplatten Kiesunterbau, Trennlage oder Sauberkeitsschicht, Oberfläche abgezogen, Ausführung eben  Schalung und
Bewehrung in gesonderten Position.
Beton :C 25/30, XC2, XF1, WF (konstr. WU

Plattendicke:  25 cm
Schalungslänge ca. 121,64 m
Menge: 787,740 m²
Zeitansatz: 0,20

**02.02.9 Mehrspartenhauseinführung 4 fach**
Mehrspartenhauseinführung der Firma Doyma oder gleichwertiger Art
Quadro-Secura® Nova R4 für Gebäude ohne Keller. Zur gas- und druckwasserdichten Abdichtung von Rohr- und Kabeldurchführungen. Mehrsparten-Hauseinführung als Reihen-Ausführung. Quadro-Secura® Nova R4 für Gebäude ohne Keller, für die Gewerke Gas, Wasser, Strom und Telekommunikation. Mehrsparten-Hauseinführung als Reihen-Ausführung, bestehend aus: 1 x Quadro-Secura® Nova R4-R Rohbauteil zum Einbetonieren in die Bodenplatte, mit Klebeflansch nach DIN 18533 zur Anbindung von Abdichtungen oder Radonfolien auf der Bodenplatte, Vierfach-Reihen-Variante mit Aufstellvorrichtung zur Fixierung, variable Höhenanpassung an Fertigfußboden bis 155mm, inkl. 4 Stk. biegesteifen Mantelrohren DN/OD 90 (ID 78) mit auszugsicherer Steckverbindung, grau, Länge = 3,0 m oder 6,0 m oder 10,0 m oder 15,0 m, * 1 x Quadro-Secura® Nova R4-I Installationsteil inkl. frei kombinierbarer Gewerkeabdichtungen für: Gas-Hauseinführung von RMA oder Schuck oder VAF Voigt oder Burger (jeweils DN25), oder * Wasser für Außendurchmesser 32 - 50 mm, oder * Energie für Außendurchmesser 25 - 53 mm, oder * Telekommunikation für Außendurchmesser (2 x 5-7 mm, 4 x 7-13 mm, 1 x 13-21 mm), * alle Gewerkeabdichtungen mit gas- und druckwasserdichten Blindstopfen, variable Anordnung der Sparten möglich. Prüfungen/Normen: Hauseinführung zugelassen nach: DVGW-VP 601 (B1), geprüfte Gas- und Druckwasserdichtigkeit, optional methangasbeständig, * geprüfte Radondichtigkeit, druckgeprüfte Mantelrohrsysteme, keine bauseitige Dichtigkeitsprüfung nach DVGW G459-1 erforderlich, WU-Beton Beanspruchungsklasse 1 und 2, DIN 18533 Wassereinwirkungsklasse W1.1-E liefern und nach Einbauanleitung des Herstellers montieren.

Fabr.: Doyma Quadro-Secura® Nova R4 oder gleichwertig

Angeb. Fabr.:.......................................................
Menge: 1,000 St

**02.02.10 Mehrspartenhauseinführung 2fach**
Mehrspartenhauseinführung der Firma Doyma oder gleichwertiger Art
Quadro-Secura® Nova R2 für Gebäude ohne Keller. Zur gas- und druckwasserdichten Abdichtung von Rohr- und Kabeldurchführungen. Mehrsparten-Hauseinführung als Reihen-Ausführung. Quadro-Secura® Nova R2 für Gebäude ohne Keller, für die Gewerke Gas, Wasser, Strom oder Telekommunikation. Mehrsparten-Hauseinführung als Reihen-Ausführung, bestehend aus: 1 x Quadro-Secura® Nova R2-R Rohbauteil zum Einbetonieren in die Bodenplatte, mit Klebeflansch nach DIN 18533 zur Anbindung von Abdichtungen oder Radonfolien auf der Bodenplatte, Zweifach-Reihen-Variante mit Aufstellvorrichtung zur Fixierung, variable Höhenanpassung an Fertigfußboden bis 155mm, inkl. 2 Stk. biegesteifen Mantelrohren DN/OD 90 (ID 78) mit auszugsicherer Steckverbindung, grau, Länge = 3,0 m oder 6,0 m oder 10,0 m oder 15,0 m, * 1 x Quadro-Secura® Nova R2-I Installationsteil inkl. frei kombinierbarer Gewerkeabdichtungen für: Gas-Hauseinführung von RMA oder Schuck oder VAF Voigt oder Burger (jeweils DN25), oder * Wasser für Außendurchmesser 32 - 50 mm, oder * Energie für Außendurchmesser 25 - 53 mm, oder * Telekommunikation für Außendurchmesser (2 x 5-7 mm, 4 x 7-13 mm, 1 x 13-21 mm), * alle Gewerkeabdichtungen mit gas- und druckwasserdichten Blindstopfen, variable Anordnung der Sparten möglich. Prüfungen/Normen: Hauseinführung zugelassen nach: DVGW-VP 601 (B1), geprüfte Gas- und Druckwasserdichtigkeit, optional methangasbeständig, * geprüfte Radondichtigkeit, druckgeprüfte Mantelrohrsysteme, keine bauseitige Dichtigkeitsprüfung nach DVGW G459-1 erforderlich, WU-Beton Beanspruchungsklasse 1 und 2, DIN 18533 Wassereinwirkungsklasse W1.1-E liefern und nach Einbauanleitung des Herstellers montieren.

Fabr.: Doyma Quadro-Secura® Nova R2 oder gleichwertig

Angeb. Fabr.:.......................................................
Menge: 1,000 St

### Titel 03 Grundleitungen

#### Bereich 03.01 Abwasserleitung

**03.01.1 Rohrgrabenaushub m.Verf.**
Rohrgraben- und Schachtaushub einschl. Verfüllung mit Verfüllsand. Sand wird nicht gesondert vergütet.
Die Rohrleitungszone mit Verfüllsand auffüllen. Verfüllung schichtweise verdichten.
In den Einheitspreis sind alle Nebenarbeiten, wie zusätzliche Vertiefungen, Planie der Grabensohle, der Mehraushub im Bereich der Schächte und der Arbeitsräume für Rohrverbindungen sowie die Abfuhr und Entsorgung des überschüssigen Bodenmaterials einzurechnen.
Grabenbreite : bis 0,5 m
Bodenklasse : 1 - 3
Rohrgrabentiefe : bis 1,0 m
Menge: 75,000 m³

**03.01.2 KG-Rohr, PVC-U, DN 110**
Kunststoffgrundleitungs(KG)-Rohr aus Polyvinylchlorid-hart (PVC-U), im Gefälle in Gräben verlegen, Abdichtung der Steckmuffe mittels elastomerem Dichtring; die Öffnungen sind während der Bauzeit dicht zu verschließen.
Größe : DN 110
Gefälle : ..... cm/m
Angeb. Fabrikat : .....
Menge: 100,000 m
Zeitansatz: 0,18

**03.01.3 KG-Bogen, PVC-U, 15-87°, DN 110**
Kunststoffgrundleitungs (KG)-Bogen aus Polyvinylchlorid-hart (PVC-U), in Gräben verlegen, Formstück mit Muffe und Dichtung; die Öffnungen sind während der Bauzeit dicht zu verschließen, als Zulage.
Winkel  : 15 - 87 Grad
Größe : DN 110
Winkel : .....
Angeb. Fabrikat : .....
Menge: 75,000 Stk
Zeitansatz: 0,25

**03.01.4 KG-Abzweig, PVC-U, 45°o. 87°, DN 110/110**
Kunststoffgrundleitungs (KG)-Abzweig aus Polyvinylchlorid-hart (PVC-U), in Gräben verlegen, Formstück mit Muffe und Dichtung; die Öffnungen sind während der Bauzeit dicht zu verschließen, als Zulage.
Winkel : 45 oder 87 Grad
Größe : DN 110/110
Angeb. Fabrikat : .....
Menge: 30,000 Stk
Zeitansatz: 0,25

**03.01.5 KG-Rohr, PVC-U, DN 125**
Kunststoffgrundleitungs(KG)-Rohr aus Polyvinylchlorid-hart (PVC-U), im Gefälle in Gräben verlegen, Abdichtung der Steckmuffe mittels elastomerem Dichtring; die Öffnungen sind während der Bauzeit dicht zu verschließen.
Größe : DN 125
Gefälle : ..... cm/m
Angeb. Fabrikat : .....
Menge: 50,000 m
Zeitansatz: 0,18

**03.01.6 KG-Bogen, PVC-U, 15-87°, DN 125**
Kunststoffgrundleitungs (KG)-Bogen aus Polyvinylchlorid-hart (PVC-U), in Gräben verlegen, Formstück mit Muffe und Dichtung; die Öffnungen sind während der Bauzeit dicht zu verschließen, als Zulage.
Winkel  : 15 - 87 Grad
Größe : DN 125
Winkel : .....
Angeb. Fabrikat : .....
Menge: 15,000 Stk
Zeitansatz: 0,25

**03.01.7 KG-Abzweig, PVC-U, 45°o. 87°, DN 125/125**
Kunststoffgrundleitungs (KG)-Abzweig aus Polyvinylchlorid-hart (PVC-U), in Gräben verlegen, Formstück mit Muffe und Dichtung; die Öffnungen sind während der Bauzeit dicht zu verschließen, als Zulage.
Winkel : 45 oder 87 Grad
Größe : DN 125/125
Angeb. Fabrikat : .....
Menge: 5,000 Stk
Zeitansatz: 0,25

#### Bereich 03.02 Regenwasserleitung

**03.02.1 Rohrgrabenaushub m.Verf.**
Rohrgraben- und Schachtaushub einschl. Verfüllung mit Verfüllsand. Sand wird nicht gesondert vergütet.
Die Rohrleitungszone mit Verfüllsand auffüllen. Verfüllung schichtweise verdichten.
In den Einheitspreis sind alle Nebenarbeiten, wie zusätzliche Vertiefungen, Planie der Grabensohle, der Mehraushub im Bereich der Schächte und der Arbeitsräume für Rohrverbindungen sowie die Abfuhr und Entsorgung des überschüssigen Bodenmaterials einzurechnen.
Grabenbreite : bis 0,5 m
Bodenklasse : 1 - 3
Rohrgrabentiefe : bis 1,0 m
Menge: 10,000 m³

**03.02.2 KG-Rohr, PVC-U, DN 250**
Kunststoffgrundleitungs(KG)-Rohr aus Polyvinylchlorid-hart (PVC-U), im Gefälle in Gräben verlegen, Abdichtung der Steckmuffe mittels elastomerem Dichtring; die Öffnungen sind während der Bauzeit dicht zu verschließen.
Größe : DN 250
Gefälle : ..... cm/m
Angeb. Fabrikat : .....
Menge: 10,000 m
Zeitansatz: 0,18

**03.02.3 KG-Bogen, PVC-U, 15-87°, DN 250**
Kunststoffgrundleitungs (KG)-Bogen aus Polyvinylchlorid-hart (PVC-U), in Gräben verlegen, Formstück mit Muffe und Dichtung; die Öffnungen sind während der Bauzeit dicht zu verschließen, als Zulage.
Winkel  : 15 - 87 Grad
Größe : DN 250
Winkel : .....
Angeb. Fabrikat : .....
Menge: 5,000 Stk
Zeitansatz: 0,25

**03.02.4 KG-Rohr, PVC-U, DN 200**
Kunststoffgrundleitungs(KG)-Rohr aus Polyvinylchlorid-hart (PVC-U), im Gefälle in Gräben verlegen, Abdichtung der Steckmuffe mittels elastomerem Dichtring; die Öffnungen sind während der Bauzeit dicht zu verschließen.
Größe : DN 200
Gefälle : ..... cm/m
Angeb. Fabrikat : .....
Menge: 50,000 m
Zeitansatz: 0,18

**03.02.5 KG-Bogen, PVC-U, 15-87°, DN 200**
Kunststoffgrundleitungs (KG)-Bogen aus Polyvinylchlorid-hart (PVC-U), in Gräben verlegen, Formstück mit Muffe und Dichtung; die Öffnungen sind während der Bauzeit dicht zu verschließen, als Zulage.
Winkel  : 15 - 87 Grad
Größe : DN 200
Winkel : .....
Angeb. Fabrikat : .....
Menge: 10,000 Stk
Zeitansatz: 0,25

**03.02.6 KG-Abzweig, PVC-U, 45°o. 87°, DN**
Kunststoffgrundleitungs (KG)-Abzweig aus Polyvinylchlorid-hart (PVC-U), in Gräben verlegen, Formstück mit Muffe und Dichtung; die Öffnungen sind während der Bauzeit dicht zu verschließen, als Zulage.
Winkel : 45 oder 87 Grad
Größe : DN 200/200
Angeb. Fabrikat : .....
Menge: 5,000 Stk
Zeitansatz: 0,25

**03.02.7 KG-Reduzierungg, PVC-U, 200/1110**
Kunststoffgrundleitungs (KG)-Reduzierung aus Polyvinylchlorid-hart (PVC-U), in Gräben verlegen, Formstück mit Muffe und Dichtung; die Öffnungen sind während der Bauzeit dicht zu verschließen, als Zulage.
Winkel :
Größe : DN 200/110
Angeb. Fabrikat : .....
Menge: 5,000 Stk
Zeitansatz: 0,25

**03.02.8 KG-Rohr, PVC-U, DN 160**
Kunststoffgrundleitungs(KG)-Rohr aus Polyvinylchlorid-hart (PVC-U), im Gefälle in Gräben verlegen, Abdichtung der Steckmuffe mittels elastomerem Dichtring; die Öffnungen sind während der Bauzeit dicht zu verschließen.
Größe : DN 160
Gefälle : ..... cm/m
Angeb. Fabrikat : .....
Menge: 50,000 m
Zeitansatz: 0,18

**03.02.9 KG-Bogen, PVC-U, 15-87°, DN 160**
Kunststoffgrundleitungs (KG)-Bogen aus Polyvinylchlorid-hart (PVC-U), in Gräben verlegen, Formstück mit Muffe und Dichtung; die Öffnungen sind während der Bauzeit dicht zu verschließen, als Zulage.
Winkel  : 15 - 87 Grad
Größe : DN 160
Winkel : .....
Angeb. Fabrikat : .....
Menge: 15,000 Stk
Zeitansatz: 0,25

**03.02.10 KG-Abzweig, PVC-U, 45°o. 87°, DN 160/100**
Kunststoffgrundleitungs (KG)-Abzweig aus Polyvinylchlorid-hart (PVC-U), in Gräben verlegen, Formstück mit Muffe und Dichtung; die Öffnungen sind während der Bauzeit dicht zu verschließen, als Zulage.
Winkel : 45 oder 87 Grad
Größe : DN 160/100
Angeb. Fabrikat : .....
Menge: 6,000 Stk
Zeitansatz: 0,25

**03.02.11 KG-Reduzierungg, PVC-U, 160/1110**
Kunststoffgrundleitungs (KG)-Reduzierung aus Polyvinylchlorid-hart (PVC-U), in Gräben verlegen, Formstück mit Muffe und Dichtung; die Öffnungen sind während der Bauzeit dicht zu verschließen, als Zulage.
Winkel :
Größe : DN 200/110
Angeb. Fabrikat : .....
Menge: 6,000 Stk
Zeitansatz: 0,25

**03.02.12 KG-Rohr, PVC-U, DN 110**
Kunststoffgrundleitungs(KG)-Rohr aus Polyvinylchlorid-hart (PVC-U), im Gefälle in Gräben verlegen, Abdichtung der Steckmuffe mittels elastomerem Dichtring; die Öffnungen sind während der Bauzeit dicht zu verschließen.
Größe : DN 110
Gefälle : ..... cm/m
Angeb. Fabrikat : .....
Menge: 10,000 m
Zeitansatz: 0,18

**03.02.13 KG-Bogen, PVC-U, 15-87°, DN 110**
Kunststoffgrundleitungs (KG)-Bogen aus Polyvinylchlorid-hart (PVC-U), in Gräben verlegen, Formstück mit Muffe und Dichtung; die Öffnungen sind während der Bauzeit dicht zu verschließen, als Zulage.
Winkel  : 15 - 87 Grad
Größe : DN 110
Winkel : .....
Angeb. Fabrikat : .....
Menge: 10,000 Stk
Zeitansatz: 0,25

**03.02.14 Kunststoffgrundleitungs-Muffenstopfen, PVC-U, DN 100**
Kunststoffgrundleitungs (KG)-Muffenstopfen aus Polyvinylchlorid-hart (PVC-U) mit Dichtung. Alle Öffnungen während der Bauzeit dicht verschließen.

Durchmesser : DN 100 / 110 mm
Einbauort : .....
Angeb. Fabrikat : .....
Menge: 10,000 St
Zeitansatz: 0,12

#### Bereich 03.03 Drainleitung

**03.03.1 Sickergrube herstellen**
Sickergrube zur Einleitung des Drainagewassers
herstellen.
Hierzu ist eine ca. 1 m3 große Sickergrube mit
Schotterfüllung, Korn 16/32 ohne 0-Anteil,
herzustellen.
Lage der Sickergrube : nach Angabe der Bauleitung
Die Position beinhaltet Aushub sowie das Verfüllen,
einschl. Materiallieferung.
Menge: 4,000 psch

**03.03.2 Rohrgrabenaushub**
Rohrgraben- und Schachtaushub
In den Einheitspreis sind alle Nebenarbeiten, wie zusätzliche Vertiefungen, Planie der Grabensohle, der Mehraushub im Bereich der Schächte und der Arbeitsräume für Rohrverbindungen sowie die Abfuhr und Entsorgung des überschüssigen Bodenmaterials einzurechnen.
Grabenbreite : bis 0,5 m
Bodenklasse : 1 - 3
Rohrgrabentiefe : bis 0,5 m
Menge: 27,500 m³

**03.03.3 Rohrgrabenverfüllung,Liefermat. Schotter**
Rohrgrabenverfüllung, maschinell, mit Liefermaterial.
Mehreinbau im Bereich der Schächte und Arbeitsräume für Rohrleitungen ist einzurechnen.

Füllmaterial : Kalkschotter-Splittgemisch 16/32
Einbautiefe : 0,50 m
Menge: 25,000 m³
Zeitansatz: 0,30

**03.03.4 Drängraben auskleiden, Geotextil**
Drängraben, Wände und Sohle, mit geotextilem Filter mit Durchlässigkeitsbeiwert von mind. 0,1 cm/s auskleiden; Stöße 10 cm überlappen, Grabenränder 30 cm überdecken.
Grabenabwicklung : 1,0 m

Angeb. Fabrikat : ...................
Menge: 110,000 m
Zeitansatz: 0,04

**03.03.5 Dränleitung, Teilsicker, PVC,R1,DN 100**
Dränleitung für Gebäudedränung, aus Kunststoff-Teilsickerrohren, ausgeführt als gewelltes Rohr.
Einbauort : .....
Einbautiefe : .....
Kunststoff : PVC-U
Typ : R1, DIN 4262-1
Perforation : TP
Schlitzbreite : .....
Einsatzklasse : ND
Größe : DN 100
Einschl. Anschluss an Kontrollschacht

Angeb. Fabrikat :....................................
Menge: 110,000 m
Zeitansatz: 0,12

**03.03.6 Teilsickerrohr, Endkappe PVC-U, DN 100**
Endkappe, Sickerleitungsrohr, aus PVC-U.
Typ : C1
Perforation : LP
Nennweite : DN 100

Angeb. Fabrikat : ...................................................
Menge: 3,000 St
Zeitansatz: 0,20

**03.03.7 Teilsickerrohr, Verbindungsmuffe, DN 100**
Verbindungsmuffe, für Vollsickerrohr, aus PVC-U, gelocht, gewellt.

VNennweite : DN 100
Typ : R1, DIN 4262
Perforation : TP

Angeb. Fabrikat :.....................................
Menge: 10,000 St
Zeitansatz: 0,11

**03.03.8 Drän-Kontrollschacht,PVC,o.Sandf.,DN300**
Kontroll- und Spülschacht für Dränleitung aus PVC-U, ohne Sandfang, mit drei Anschlüssen sowie mit Schachtdeckel und einem Blindstopfen.
Einbauort : Ecken, innen/außen
Größe : DN 300 bis 315 mm
Anschlüsse : DN 100
Bauhöhe : 80 cm
Nutzhöhe : 65 cm
Angeb. Fabrikat : .....
Menge: 8,000 St
Zeitansatz: 0,85

#### Bereich 03.04 Abwasserschacht

**03.04.1 Hausanschlussschacht, Muffenausführung, DN 1000, 3 Einläufe**
Hausanschlussschacht aus Betonfertigteilen in Muffenausführung, mit geradem oder abgewinkeltem Einlauf.
Schacht höhengerecht einschl. Material für Bettung liefern und setzen.
Durchmesser : DN 1000
Bauhöhe : 500 mm

Zulauf Rohr KG DN 160
Ablauf Rohr KG DN 160

Angeb. Fabrikat ............................................................
Menge: 1,000 St
Zeitansatz: 6,00

**03.04.2 Hausanschlussschacht, Muffenausführung, DN 1000, 2 Einläufe**
Hausanschlussschacht aus Betonfertigteilen in Muffenausführung, mit geradem oder abgewinkeltem Einlauf.
Durchmesser : DN 1000
Bauhöhe : 500 mm
Mit geradem Einlauf.
Schacht höhengerecht einschl. Material für Bettung liefern und setzen.
Durchmesser: DN 1000
Bauhöhe : 500 mm

Zulauf Rohr KG DN 250
Ablauf Rohr KG DN 250

Angeb. Fabrikat ............................................................
Menge: 1,000 St
Zeitansatz: 6,00

**03.04.3 Schachtring, Muffenausführung, DN 1000, Bauhöhe 500 mm**
Schachtring als Betonfertigteil in Muffenausführung.
Durchmesser : DN 1000
Bauhöhe : 500 mm
Lierfern und setzen

Angeb. Fabrikat  ..........................
Menge: 2,000 St
Zeitansatz: 0,80

**03.04.4 Schachthals, Muffenausführung, DN 1000/625, Bauhöhe 300 mm**
Schachthals als Betonfertigteil in Muffenausführung.
Durchmesser : DN 1000 / 625
Bauhöhe : 300 mm
Liefern und setzen

Angeb. Fabrikat ................................
Menge: 2,000 St
Zeitansatz: 2,00

**03.04.5 Abdeckung, Beton, Klasse B, befahrbar**
Schachtabdeckung mit Rahmen und eingebautem Gussring, aus Beton.
Durchmesser : DN 625
Klasse : B 125 kN
Liefern und setzen

Angeb. Fabrikat : .....
Menge: 2,000 St
Zeitansatz: 0,25

**03.04.6 Schachtanschluss, bis DN 160**
Anschluss des Entwässerungskanals an vorhandene Schächte aus Betonfertigteilen herstellen, Wanddicke bis 15 cm, einschl. Anschlussöffnungen, Muffenformteile, Dichtelemente und Anschlussgerinne.
Zu-/Ablauf : bis DN 160
Menge: 1,000 St
Zeitansatz: 0,36

**03.04.7 Schachtanschluss, bis DN 250**
Anschluss des Entwässerungskanals an vorhandene Schächte aus Betonfertigteilen herstellen, Wanddicke bis 15 cm, einschl. Anschlussöffnungen, Muffenformteile, Dichtelemente und Anschlussgerinne.
Zu-/Ablauf : bis DN 250
Menge: 1,000 St
Zeitansatz: 0,36

**03.04.8 Schachtgrubenaushub, DN 1000, Tiefe bis 1,25 m**
Schachtgrubenaushub einschl. Verbau und Verfüllung, Verfüllung schichtweise verdichten.
Zwischenlagerung des Aushubs bis 50 m Entfernung.
Unbrauchbares/überschüssiges Material entsorgen.
Abweichung von Sollhöhe :+/- 3 cm
Förderweg : max. 50 m
Homogenbereich : gemäß Bodengutachten
Spezifische Bandbreiten für Homogenbereich
Bodengruppen DIN 18196 :
Boden-Hauptbestandteile : Sand, Kies, Steine, Feinkorn
Feinkornanteil : .....
Abtraggerät : Löffelbagger
Durchmesser : DN 1000
Aushubtiefe : bis 1,50 m
Menge: 2,000 St
Zeitansatz: 0,82

**03.04.9 ACO Doppelrückstauverschluss Triplex Typ 2, freiliegend,**
ACO Doppelrückstauverschluss Triplex Typ 2, freiliegend, DN 150
ACO Doppelrückstauverschluss Triplex Typ 2,
nach DIN EN 13564 zum Einbau in eine freiliegende Rohrleitung für fäkalienfreies Abwasser (Grauwasser) und Regenwassernutzungsanlagen, Gefällesprung 10 mm,
mit zwei selbsttätig schließenden Rückstauklappen,
eine davon als handverriegelbarer Notverschluss,
mit großer Reinigungs- und Wartungsöffnung sowie Prüftricher.
Nennweite: DN 150
Liefern und mit vorhandenen KG Rohren verbinden. Einschl. Formteile

Fabrikat: ACO Triplex Typ 2 oder gleichwertig

Angeb. Fabr.: ...............................................................
Menge: 1,000 St

#### Bereich 03.05 Graben Versorgungsleitungen

**03.05.1 Rohrgrabenaushub m.Verf.**
Rohrgraben- und Schachtaushub einschl. Verfüllung mit Verfüllsand. Sand wird nicht gesondert vergütet.
Die Rohrleitungszone mit Verfüllsand auffüllen. Verfüllung schichtweise verdichten.
In den Einheitspreis sind alle Nebenarbeiten, wie zusätzliche Vertiefungen, Planie der Grabensohle, der Mehraushub im Bereich der Schächte und der Arbeitsräume für Rohrverbindungen
Überschüssiges Bodenmaterial wird im Bereich der Baustelle ca. 50 m gelagert
Grabenbreite : bis 0,6 m
Bodenklasse : 1 - 3
Rohrgrabentiefe : bis 1,0 m
Menge: 25,000 m³

**03.05.2 Zulage Kreuzung Leitung**
*** Pauschalposition
Zulage Kreuzung Leitung. Im Bereich der Trasse befindet sich eine DN 100 Gasleitung und 2 Stück 20 Kv Hochspannungsleitung. Einzurechnen ist vorsichtige An arbeitunjg in Handschachtung sowie die Kontaktaufnahme mit Westnetz.
Menge: 1,000 psch

**03.05.3 Schottertragschicht 0/32,**
Schottertragschicht, korngestuft aus
vorwiegend gebrochenen
Gesteinskörnungen, lagenweise
verdichtet, herstellen.
Ausführungsart : .....
Unterlage : .....
Tragfähigkeit : .....
Bauklasse : .....
Verdichtungsgrad : .....
Bereich : Wege
Körnung : 0/32 mm
Schichtdicke : 20 cm im verdichteten
Zustand
Menge: 7,500 m³
Zeitansatz: 0,13

**03.05.4 Brechsand-Splittgemisch-Bettung**
Bettung für Deckbeläge herstellen und
sauber abziehen.
Baustoff : Brechsand-Splitt-Gemisch
Körnung : .....
Bettungsdicke : 3 - 5 cm
Menge: 50,000 m2
Zeitansatz: 0,05

**03.05.5 Pflaster aufnehmen**
Pflaster (Doppel T 8 cm) aufnehmen und seitlich lagern
Menge: 50,000 m2
Zeitansatz: 0,52

**03.05.6 Pflaster verlegen**
Pflaster (Doppel T 8 cm) seitlich lagernd reinigen und in Splittbett verlegen. einschl. abrütteln und eimal absanden.
Menge: 50,000 m2
Zeitansatz: 0,52

USt %: 19,00
